# BSK Steuerung GaebWriter V
Leistungsbeschreibung (GAEB 90, DA81)
Projektbezeichnung: BSK Steuerung  GaebWriter V
Währung: _
Auftraggeber: D&S Steuerungssysteme Köln GmbH

## Brandschutzklappensteuerung
Datum: 05.03.12

*Hinweis*
Zur Steuerung und Überwachung der
motorischen Brandschutzklappen
kommt ein Bussystem, welches auch in
Baumstrucktur aufgebaut werden kann, zum Einsatz.
Als Buskabel wird ein IYSTY 2x2x0,8mm2 eingesetzt das
je Kontroller 1.200m lang sein kann.
Die Kabelquerschnitte für die Spannungsversorgung der
motorischen BSKs muss entsprechend den eingesetzten
Motoren, 24V oder 230V, der Anzahl und der
Leitugslängen jeweils ausgelegt werden.
Das Bus-System besteht im Wesentlichen aus folgenden
Komponenten:
Feldbuscontroller zur Ansteuerung der motorischen und
thermischen Brandschutzklappen sowie zur Überwachung
der Klappenstellungen und der Bus-Kommunikation. Ein-
Ausgangsmodule zur Aufnahme von BMZ Meldungen und
abschalten von Lüftungsanlagen.
Sollten die eingesetzten motorischen
Brandschutzklappen
über Steckverbindungen verfügen dürfen diese, aus
Gewährleistungsgrüngen, nicht abgetrennt werden.
Die eingesetzten Motormodule müssen sowohl für Motoren
mit Steckverbindungen als auch ohne Steckverbindungen
ausgelegt sein.
Programmierwerkzeuge zur Herstellen von
Funktionsverknüpfungen
Bei Einsatz von mehreren Feldbuscontrollern, BK-UZ, in
einem Gebäude müssen die Zentralen über eine
übergeordnete Zentrale, WD100-4-BC-SE,
vernetzbar sein so dass ein Datenaustausch zwischen
den Zentralen bzw. Unterzentralen möglich ist.
Die Wartung der angeschlossenen Brandschutzklappen ist
in der Zentrale, WD00-4, als eigenständiges
Programm abgelegt und wir von der GLT über BACnet
ausgeführt bzw. gesteuert. Dafür müssen BACnet
Datenpunkte in beide Richtungen, GLT-Bussystem-
Bussystem-GLT, austauschbar sein.
Mittels eines, unter Microsoft Windows XP/Vista oder
Suse Linux 10 lauffähigen Programmierwerkzeuges ist es
möglich, die Verknüpfungen zwischen den Feldbusmodulen,
Signalisierungseinrichtungen einzurichten und in die
Controller zu überspielen. Eine Störung in der
Kommunikation zur GLT darf keine Auswirkungen auf die
Funktion des Steuerungssystems haben.
Die Anbindung des Steuerungssystems an die Management
Ebene (GLT) erfolgt über das
Datenkommunikationsprotokoll :
BACnet nach DIN EN ISO 16484-5 mittels Ethernet-
Schnittstelle (BACnet TCP/IP).

**0001 Zentrale WD100-4-BC-SE**
Zentraler Feldbuscontroller mit dem BACnet Protokoll
als BBC-Controller geeignet für die Verarbeitung von
physikalischen Datenpunkten der angeschlossenen
Feldbuscontroller (Unterzentralen). Frei
programmierbare Steuermatrix über alle angeschlossenen
Zentralen und Unterzentralen, in Anlehnung an die IEC
61131. Abarbeitung von mehreren geleichzeitig
arbeitenden Programmen, Überwachung der Steuermatrix
und der Warungssoftware die übergreifend
über alle angeschlossenen Unterzentralen,
die Brandschutzklappen Motoren anspricht (beliebige
Gruppenbildung). Hierbei werden die Laufzeiten der Auf-
und Zufahrt der Motoren überwacht.
Statusmeldungen und Störungen werden über das BACnet
Protokoll an die DDC weitergeleitet. Bei auslösen
eines
Szenarios muß die Wartungssoftware automatisch stoppen
und als erste Priorität das Szenario bzw. die
Steuermatrix abarbeiten.
Mit nativer BACnet Schnittstelle nach DIN EN
ISO 16484-5 zur Anbindung an die GLT,
Überwachte RS485 Schnittstelle zur Vernetzung von bis
zu 4 Stück Unterzentralen.
Mit einer SD-Speicherkarte zur Speicherung der
Systemsoftware und programmierten Anwendersoftware.
Datenpunkte: max. 3.000 MODBUS Datenpunkte
max. 1.000 BACnet Datenpunkte
Schnittstellen: TCP/IP, BACnet, RS485,
Protokolle: BACnet, MODBUS RTU
Master und Slave
Externe Geräte: DS-LCD-Display, DS-MMI,
Zur Montage auf Hutschiene, Versorgungsspannung 24 VAC,

Fabrikat: D&S Steuerungssysteme Köln GmbH
Type: WD100-4-BC-SE (BACnet)
Menge: 1,000 St

**0011 LCD-Display**
Zur Visualisierung sowie Steuerung von
Brandschutzklappen
Das LCD-Display dient zur Anzeige der Betriebszustände
von  z.B. Brandschutzklappen.
Es können 128 Meldetexte programmiert werden. Zur
Ansteuerung der BSKs stehen 10 Funktionstasten zur
Verfügung. Die Meldungen werden mit Datum und Uhrzeit
angezeigt. Das Display verfügt über einen
automatischen
Stromsparmodus. Der Verbrauch liegt dann bei 0,48W. Im
Anzeigemodus werden 4,8W verbraucht. Die
Betriebsspannung beträgt 24VDC bei 0,2A.
Das Display kann direkt an unsere BK-UZ und an die
WD100-4 über MODBUS RTU angebunden werden.
Das LCD-Display ist zur Montage in eine z.B.
Schaltschranktüre konzipiert.
Die Programmierung der Anzeigefunktionen im LCD-
Display
bzw. der Funktionstasten erfolgt über MODBUS RTU.
Jede Meldezeile bzw. jede Funktionstaste kann über das
Modbusprotokoll individuell Programmiert werden.
Programmierbare Funktionen:
BSK Auf, BSK Zu, Laufzeitfehler Auf, Laufzeitfehler Zu
Klappe gefallen
Funktionstasten: Klappenansteuerung
LCD-Display

Maße Gehäuse: 195x130x30
Maße Display: 120x65
Gewicht:  0,5 Kg
Farbe:  schwarz/weiß
Auflösung: 240x128 Picksel
Anzahl Meldezeilen: 100
Anzahl Meldezeilen sichtbar: 16
Funktionstasten: 10 programmierbar
Meldetexte: 128 individuell programmierbar
Uhrzeit: ja
Datum: ja
Alarmton: ja
Quittierung: ja
Spannungsversorgung: 24VDC
Strom: 0,2 A
Leistung: 0,48 W im Stromsparmodus,
4,8 W bei Anzeige
Automatischer Stromsparmodus
Helligkeitsregelung: ja
Schnittstellen: 2 x RJ 45, 2 x 3polig Schraubklemmen
Protokoll: Modbus RTU, Slave
Mögliche Anzeigetexte: Klappe Auf, Klappe Zu,
Laufzeitfehler Auf,
Laufzeitfehler Zu, Klappe "gefallen",
Klappe Störung.
Funktionstasten: Wartung Klappen, Wartung Klappen
Gruppenweise

Fabrikat: D&S Steuerungssysteme Köln GmbH
Type: DS-LCD

**0021 19" LED-Tableau**
19 Trägerrahmen für 10 Einbauten
Der 19 Trägerrahmen dient zur aufnahme von bis zu 10
Stück LED- und/oder Tastermodulen.
Die LED-Module bestehen aus 10 rot/grünen LEDs die als
Anzeige zur Signalisierung z.B. der Klappenstellung
oder Störmeldungen genutzt werden können.
Die Tastermodule bestehen aus max. 6 Tastern je Modul
und dienen z.B. zur Ansteuerung der BSK/ERK Motoren.
Zur Quitierung und Lampenprüfung steht ein separates
Modul zur Verfügung.
Die Montage der LED bzw. Tastermodule in die 19 Rahmen
inklusive der Verdrahtung über Flachbandkabel wird
Werksseitig vorgenommen.
Die Programmierung bzw. Zuordnung der LEDs bzw. Taster
zu beliebigen Ein- oder Ausgängen erfolgt in der BK-UZ
oder in der WD100-4.
Jedes LED  bzw. jeder Taster steht auch als Datenpunkt
über Modbus zur Verfügung.
Anzahlt LED Module:
Anzahl Taster Module:

Technische Daten
Gehäusematerial ABS
Farbe ähnlich RAL 7093
CE-Conform
Brandverhalten ähnlich Brennbarkeitsklasse
UL94 Gruppe VO, selbstverlöschend
Maße Tableau: 438mm breite 178mm höhe
Einbautiefe 32mm
Ausschnitt 450 mm x 150 mm
Einbaumodule:
Maße 40 mm breite, 128mm höhe
Einbautiefe 15mm
LED-Modul 10 rot/grüne LEDs
Tastermodul 6 Tastern (Ein/Aus)
Prüfmodul Lampenprüf- und Quitiermodul
Versorgungsspannung: 24CDC +/- 10%
Die Verdrahtung der angeschlossenen Module im Tableau
erfolgt Werksseitig.

Fabrikat: D&S Steuerungssysteme Köln GmbH
Type: DS-Tablau

**0031 Unterzentrale als Feldbuscontroller (Auswerteeinheit)**
Feldbuscontroller geeignet für die Verarbeitung von
physikalischen Datenpunkten der angeschlossenen
Feldbusmodule.
Programmierbar in Anlehnung an IEC 61131.
Mit MODBUS RTU Slave Schnittstelle zur Anbindung
an die WD100-4-BC-SE, oder der GLT. Mit MODBUS RTU
Master Schnittstelle zur Anbindung eines DS-LCD-
Displays oder 19" LED-Tableaus.
Übertragungsrate: 9600 Baut
Busschnittstellen: Feldbuss, Baumstrucktur
Buslänge: 1.200 Meter
Schnittstellen: RS485, MODBUS RTU
Anzahl Feldbusmodule: 128 Stück
Eingänge:  2x pot. freie Eingänge
Ausgang:  2x Relais 24V, 2A
Protokolle: MODBUS Master, MODBUS Slave
Zur Montage auf Hutschiene, Versorgungsspannung 24 VC

Fabrikat: D&S Steuerungssysteme Köln GmbH
Type: BK-UZ
Menge: 1,000 St

**0041 Anwendersoftware zum Betrieb der Zentrale**
Anwendersoftware zum Betrieb der Zentrale
zur Überwachung von Störmeldungen und zur
Ansteuerung von motorisierten Brandschutzklappen.
Software, die es dem Benutzer ermöglicht, alle Werte,
Zustände und Parameter, die über die Module
angeschlossenen Anlagenteile zu programmieren
bzw. zu Verknüpfen.
Die Software besteht im
Wesentlichen aus folgenden Funktionsblöcken:
Standartbetriebssystem für den Verbindungsaufbau zu den
über das Bussystem angeschlossenen Motormodulen bzw.
Melde- bzw. Schaltbausteinen. Automatische
Selbstüberwachung der angeschlossenen
Hardwarekomponenten und der Busleitung.
Parametrierung:
- automatisches Einlesen der Modul-Adressen
- automatische Erkennung des Modultyps
Programmierung von Wartungsabläufen für die
angeschlossenen Brandschutzklappen Motoren welche
über das DS-LCD-Display abgerufen werden können.

Fabrikat: D&S Steuerungssysteme Köln GmbH
Type: DS-Soft
Menge: 1,000 St

**0051 Motormodul zum Anschluss von 1 motorischen BSK**
Motormodul im Aufputz IP 54 Gehäuse mit Stufennippel
zum Anschluss von 1 Stück motorischer BSK und zur
Aufnahme  von 2 pot. freien AUF/ZU
Endlagenschaltermeldungen
zum Schalten eines BSK - Motors 230VAC, 24VAC/DC, 8A.
Überwachung der Motorspannung und des Motorstroms
Adressierung des Moduls kann individuell ausgeführt
werden, daher keine Adressverschiebung bei Nachrüstung.
2 x 5 Klemmen für die Busleitung
4 x 2 Klemmen für pot. freie Eingänge
2 x 2 Klemmen für pot. freien Motorausgang
2 x 3 Klemmen für die  Motorspeisespannung
zusätzlich AMP-Buchsen für die Motorleitungen
(für Steckerfertige Motoren)
Klemmen bis max. 2,5 mm2
Mit M/PG Spezialverschraubung bei Motoren mit Stecker.

Fabrikat: D&S Steuerungssysteme Köln GmbH
Type: BK-M
Menge: 1,000 St

**0061 Montage und Anschluss des Motormoduls zum Anschluss von 1 BSK-Motor**
Montage des Motormoduls und anklemmen der Buskabel
und der Spannungsversorgungskabel ankommend und
abgehend und der Motorkabel. Beschriften der Kabel mit
nicht lösbaren Bezeichnungsschildern nach Vorgabe des
Auftraggebers. Die Beschilderung und das
Befestigungsmaterial ist in die Preise mit
einzukalkulieren.
Menge: 1,000 St

**0071 Motormodul zum Anschluss von 2 motorischen BSKs**
Motormodul im Aufputz IP 54 Gehäuse mit Stufennippel
zum Anschluss von 2 Stück motorischer BSKs und zur
Aufnahme  von 4 pot. freien AUF/ZU
Endlagenschaltermeldungen
zum Schalten zweier BSK - Motoren 230VAC 24VAC/DC, 8A
Überwachung der Motorspannung,
Adressierung des Moduls kann individuell ausgeführt
werden, daher keine Adressverschiebung bei Nachrüstung.
2 x 5 Klemmen für die Busleitung
4 x 2 Klemmen für pot. freie Eingänge
2 x 2 Klemmen für pot. freien Motorausgang
2 x 3 Klemmen für die  Motorspeisespannung
zusätzlich AMP-Buchsen für die Motorleitungen
(für Steckerfertige Motoren)
Klemmen bis max. 2,5 mm2
Mit M/PG Spezialverschraubung bei Motoren mit Stecker.

Fabrikat: D&S Steuerungssysteme Köln GmbH
Type: BK-M-2
Menge: 1,000 St

**0081 Montage und Anschluss des Motormoduls zum Anschluss von 2 BSK-Motor**
Montage des Motormoduls und anklemmen der Buskabel
und der Spannungsversorgungskabel ankommend und
abgehend und der Motorkabel. Beschriften der Kabel mit
nicht lösbaren Bezeichnungsschildern nach Vorgabe des
Auftraggebers. Die Beschilderung und das
Befestigungsmaterial ist in die Preise mit
einzukalkulieren.
Menge: 1,000 St

**0091 Ein- Ausgangsmodul**
Ein- und - Ausgangsmodul
für die Hutschienenmontage IP20
mit 2 Realisausgängen, 24V, 2A,
und 2 pot. freien Eingängen.
die Ein- und Ausgangszustände werden
über LED angezeigt.
Versorgungsspannung 24VDC
Adressierung des Moduls kann individuell ausgeführt
werden, daher keine Adressverschiebung bei Nachrüstung.
2 x 2 Klemmen für die Relaisausgänge
2 x 2 Klemmen für die Eingänge
2 x 5 Klemmen für das Buskabel
1 x 2 Klemmen für die Spannungsversorgung
Zur Abschaltung z.B. der Lüftungsanlagen und
Aufnahme der BMZ Meldung.

Fabrikat: D&S Steuerungssysteme Köln GmbH
Type:BK-2-DA/DE
Menge: 1,000 St

**0101 Montage und Anschluss des Ein- und Ausgangsmoduls**
Montage des Ein- und Ausgangsmoduls
in einen Schaltschrank und anklemmen der Buskabel und
der Spannungsversorgungskabel ankommend und
abgehend und der Ein und Ausgänge. Beschriften der
Module mit nicht lösbaren Bezeichnungsschildern nach
Vorgabe des Auftraggebers. Die Beschilderung und das
Befestigungsmaterial ist in die Preise mit
einzukalkulieren.
Menge: 1,000 St

**0111 Eingangs - Hutschienenmodul**
Eingangs - Hutschienen Modul IP20
mit 8 Eingängen, die Eingangszustände
werden über LEDs angezeigt.
Versorgungsspannung 24VDC
Adressierung des Moduls kann individuell ausgeführt
werden, daher keine Adressverschiebung bei Nachrüstung.
8 x 2 Klemmen für die Eingänge
2 x 5 Klemmen für das Buskabel
1 x 2 Klemmen für die Spannungsversorgung
Zur Aufnahme der z.B. BSK Meldungen

Fabrikat: D&S Steuerungssysteme Köln GmbH
Type: BK-8-DE
Menge: 1,000 St

**0121 Montage und Anschluss der Eingangsmodule**
Montage des Eingangsmoduls
in einen Schaltschrank und anklemmen der Buskabel und
der Spannungsversorgungskabel ankommend und
abgehend und der Eingänge. Beschriften der
Module mit nicht lösbaren Bezeichnungsschildern nach
Vorgabe des Auftraggebers. Die Beschilderung und das
Befestigungsmaterial ist in die Preise mit
einzukalkulieren.
Menge: 1,000 St

**0131 Ausgangs - Hutschienenmodul**
Ausgangs - Hutschienen Modul IP20
mit 8 Realisausgängen, 24V, 2A,
die Schaltzustände werden über LED angezeigt.
Versorgungsspannung 24VDC
Adressierung des Moduls kann individuell ausgeführt
werden, daher keine Adressverschiebung bei Nachrüstung.
8 x 2 Klemmen für die Relaisausgänge
2 x 5 Klemmen für das Buskabel
1 x 2 Klemmen für die Spannungsversorgung
Zur Abschaltung z.B. der Lüftungsanlagen

Fabrikat: D&S Steuerungssysteme Köln GmbH
Type: BK-8-DA
Menge: 1,000 St

**0141 Montage und Anschluss der Ausgangsmodule**
Montage des Ausgangsmoduls
in einen Schaltschrank und anklemmen der Buskabel und
der Spannungsversorgungskabel ankommend und
abgehend und der Ausgänge. Beschriften der
Module mit nicht lösbaren Bezeichnungsschildern nach
Vorgabe des Auftraggebers. Die Beschilderung und das
Befestigungsmaterial ist in die Preise mit
einzukalkulieren.
Menge: 1,000 St

**0151 Ingenieurleistung Programmierung**
Programmierung der vorgegebenen Steuermatrix pro Modul
bestehend aus:
- Konfiguration der Gesamtanlage im System
- Festlegung der Belegliste (E/A-Punkte) im System
- Erstellung der Funktionsabläufe im System
- zu verarbeitende Datenpunkte aus den Modulen
- Dokumentation der Anlagensoftware inkl. Bediengerät
- Sicherung des Gesamtprojektes auf Datentäger
Menge: 1,000 St

**0161 Inbetriebnahme des Bussystems**
Die Inbetriebnahme beinhaltet die erstmalige
Einschaltung des betriebsfertigen installierten
Bussystems.
Die Inbetriebnahme ist durchgängig durchzuführen.
Sämtliche hierfür notwendigen Aufwendungen je
Feldbsmodul sind in den Einheitspreis einzukalkulieren.
Der Inbetriebnahmebeginn ist dem AG mindestens 14 Tage
zuvor mitzuteilen.
Folgende Funktionsprüfungen, entsprechend den
technischen Vorschriften und den betrieblichen
Erfordernissen des Herstellers müssen zur
Inbetriebnahme durchgeführt werden:

- Prüfung aller angeschlossenen Module auf korrekte
  Ausführung der Anschlusse
- Überprüfung der Feldgeräte auf ordnungsgemäßen Einbau
- Funktionsprüfung aller Schalt- und Meldefunktionen,
  insbesondere der ausgeführten Verriegelungsfunktionen
  programmierten Steuermatrix
- Erstellen eines Inbetriebnahmeprotokolls
Menge: 1,000 St

**0171 Wartungssoftware Programmierung**
Wartungssoftware zur automatischen Wartung von
motorisierten Brandschutzklappen.
programmiert in der WD100-4 oder BK-UZ als
eigenständiges Programm abrufbar bzw. ausführbar über
die GLT mit dem BACnet Protokoll bei der WD100-4.
Software, die es dem Benutzer ermöglicht
alle am Bus angeschlossenen motorisierten  BSK-
Motoren
auf ihre Laufzeit zu überprüfen. Es müssen entsprechend
der Steuermatrix Wartungsgruppen gebildet werden
können. Für jede Branschutzklappe muss der AKZ
Schlüssel eingetragen werden können.
Es müssen Laufzeitfenster
parametriert werden können welche den gängigen
Klappenmotoren angepasst sind.
Der Wartungslauf wird auf der GLT dokumentiert.
Bei Auslösung einer BMZ-Meldung stoppt die
Wartungssoftware bei der WD100-4 automatisch und
arbeitet erst das angeforderte Szenario ab.
(Sicherheitsfunktion)
Wartungsmodus:
Laufzeitfehleranzeige Laufzeit Auffahrt
Laufzeifehlertanzeige Laufzeit Zufahrt
Status der Klappenstellung
Die Auslösung der Wartungs erfolgt auf der GLT.

Fabrikat: D&S Steuerungssysteme Köln GmbH
Type: DS-Wartung
Menge: 1,000 St

**0181 Ingenieurleistung Programmierung BACnet**
Abklärung der BACnet Interoperabilitätskriterien
zwischen den Automationseinrichtungen der
Brandschutzklappensteuerung und den
Managementeinerichtungen (GLT)
Die Dienstleistung umfasst:
Die detailierte Absprache mit den Beteiligten, zur
technischen Klärung der wichtigsten Inter
operabilitäts- kriterien, wie sie sich aus den im
BACnet Standard definierten Richtlinien ergeben und
wie sie für eine ordnungsgemässe Durchführung der
BACnet- Aufschaltung notwendig sind.
Dies gilt insbesondere für die Abgleichung und
Überprüfung der Übereinstimmung der PICS (Protocol
Implementation Conformance Statement) bzw. BIBBs
(BACnet Interoperability Building Blocks), zur
Sicherstellung der Funktionalität des Gesamtsystems.
BACnet umfasst die oberen 4 Schichten des OSI
Referenzmodells und erlaubt somit die Kommunikation in
einem Netzwerk mit verschiedenen physikalischen Medien,
Übertragungsverfahren und Topologien. Die Medien,
Übertragungsverfahren und Toplogien werden auf ihre
BACnet-Konformität und hinsichtlich der Einhaltung,
der in den Normen geprüft.
Die Klärung der aufzuschaltenden/kommunizierenden
BACnet- Datenpunkte.
Im Umfang dieser Dienstleistung sind die Konvertierung
der BACnet Datenpunkte und deren Integration in eine
einheitliche, übergeordnete Bedien- und Überwachungsebene bzw. die Querkommunikation mit anderen
Automationsenthalten.
Nicht enthalten ist der gemeinsame Funktionstest aller
DP mit dem Errichter des Subsystems.
Menge: 1,000 psch

**0191 Erstellen EDE-Liste (Engineering Data Exchange)**
Erstellen der EDE-Liste (Engineering Data Exchange),
zum Austausch von BACnet-Adressen, pro Modul, (z.B.
als MS-Excel-Liste) mit allen physikalsichen und
virtuellen DP in standardisierter Form zum Austausch
projektspezifischer Adressen. Vollständig ausgefüllt,
inklusive aller Pflicht- und freiwilligen Felder
einschließlich der angefügten Einheiten- und
Zustandstexttabellen. Die Vorgaben erfolgen vom AG
Die Liste muss bis zum Revisionsstand nachgeführt
werden.
Folgende Informationen sind zu jedem BACnet-Objekt
anzugeben:
- in Pflichtfeldern (mandatory):
 technische Objektnamen, -Adressen und Objekttypen
Benutzeradresse (keyname)
- in freiwilligen Feldern (optional)
Klartext zum Objekt (description)
physikalische Einheit (unit)
Zustandstexte (state text)
Bereichsgrenzen, Wertebereich (max/min present value)
Lese/Schreibrecht auf das Objekt (commandable)
Menge: 1,000 St

**0201 1:1 Test BACnet**
1:1 Test der, mit Systemen anderer Errichter, zu
kommunizierenden Datenpunkte zwischen
Automationseinrichtungen der
Brandschutzklappensteuerung
und der Managementeinrichtungen (GLT).
Der Test erfolgt nach Terminplan/-absprache mit allen
an der Kommunikation Beteiligten.
Der Test ist zu protokollieren (z.B. anhand der EDE-
Liste), von allen Beteiligten zu bestätigen und der
Dokumentation beigefügt. Die Abrechnung erfolgt je
Feldbusmodul.
Menge: 1,000 St

**0211 Zeitsynchronisation**
Zeitsynchronisation zwischen den Management- und den
Automationseinrichtungen der
Branschutzklappensteuerung.
Um einheitliche Zeitstempel zu erhalten ist eine
Synchronisation von Datum/Uhrzeit erforderlich.
Die Leistung umfasst die Einrichtung der
Zeitsynchronisation in Zusammenarbeit mit allen
Beteiligten. Die Synchronisation erfolgt über das
GA-Netzwerk.
Menge: 1,000 psch
